# AUSSCHREIBEN.DE
Leistungsbeschreibung (GAEB 90, DA81)
Währung: _

## AUSSCHREIBEN.DE - Triflex
Datum: 15.04.25

### Titel 01 Triflex Towersafe - Turm und Fundament A

*Hinweis*
Triflex Towersafe
Turm und Fundament Abdichtungssystem mit Triflex
Towersafe

Bauvorhaben: '...'
Architekt/Bauherr: '...'
Vorbemerkungen:

Die Verarbeitung erfolgt mit Produkten der Firma
Triflex GmbH & Co. KG, Minden.

Die Einhaltung aller gültigen Richtlinien wird für die
jeweils empfohlenen Systemaufbauten mit Triflex-
Produkten berücksichtigt bzw. vorausgesetzt.

Die Abdichtungen innerhalb des Systemaufbaus mit
Triflex Towersafe sind durch europäisch technische
Bewertungen (ETA), ausgestellt durch das Deutsche
Institut für Bautechnik (DIBt), abgesichert und
erfüllen die Anforderungen der Bauproduktenrichtlinie
der EU (CE-Kennzeichnung) nach ETAG Nr. 005 in der
jeweils höchsten Nutzungskategorie. Dieses
Abdichtungssystem gilt u.a. als harte Bedachung im
Sinne der deutschen Landesbauordnungen.

Für den Systemaufbau besteht ein allgemeines
bauaufsichtliches Prüfzeugnis (abP) nach Bauregelliste
A, Teil 2 Nr. 1.4 als flüssig aufzubringende
Abdichtung, als Fugenabdichtung für Bauteile aus Beton
mit hohem Wassereindringwiderstand und als
Bauwerksabdichtung auf bis zu 90° geneigten Flächen
gemäß Bauregelliste A, Teil 2 Nr. 2.51.

Der Auftragnehmer hat vor Auftragserteilung
nachzuweisen, dass er für die Verarbeitung von Triflex-
Produkten geschult wurde. Andernfalls ist die
Einweisung durch einen Schulungsmeister am Objekt
sicherzustellen.

Die in der Ausarbeitung enthaltenen Massen sind auf der
Baustelle zu überprüfen.

Die Abrechnung erfolgt nach gemeinsamem Aufmaß des
Auftragnehmers mit dem Auftraggeber.

Die Abdichtung ist so auszuführen, dass bei
Arbeitsunterbrechung ein Eindringen von
Niederschlagswasser in den Dachaufbau verhindert wird.

Für die Schuttbeseitigung sind die Abfuhr- und
Deponiekosten in die Einzelpreise einzukalkulieren bzw.
gesondert auszuweisen.

Bedenken gegen die Vorleistungen anderer Unternehmer
sind dem Auftraggeber unverzüglich, möglichst schon vor
Beginn der Arbeiten, schriftlich mitzuteilen.

Dem Bieter wird empfohlen, vor Angebotsabgabe das
Objekt zu besichtigen.

Falls bei den Ausführungsarbeiten Änderungen oder
Sonderarbeiten erforderlich werden, die nicht erfasst
sind, sind diese im Einzelnen vor Ausführung anzuzeigen
und anschließend gesondert zu verrechnen.

Die Arbeiten verstehen sich, wenn nicht ausdrücklich
anders beschrieben, als fix und fertige Leistung,
einschließlich Lieferung aller erforderlichen
Materialien und Nebenleistungen.

Als Vertragsbestandteile gelten:
· Leistungsverzeichnis
· Systembeschreibung und Produktinformationen des
Herstellers
· Baupolizeiliche Bestimmungen
· Unfallverhütungsvorschriften
· VOB Teil B

in den jeweils zum Zeitpunkt des Vertragsabschlusses
gültigen Fassungen.

Der Systemaufbau ist vom sachkundigen Planer nach
objektspezifischen Anforderungen anzupassen.
Detaillierte Ausschreibungstexte sind vom Planer
eigenverantwortlich zu erstellen. Mit der Übermittlung
dieses Leistungsverzeichnis-Entwurfs ist keine konkrete
Projektberatung verbunden. Die Textausarbeitung ist
eine unverbindliche Serviceleistung von Triflex.
Rechtsansprüche aus dieser Leistung sind
ausgeschlossen.

Stand: 04/2025

**01.0001 Baustelleneinrichtung, allgemein**
Baustelle einrichten und nach Abschluss der Arbeiten
räumen. Vorhalten von Maschinen, Geräten, Werkzeugen
und sonstigen Betriebsmitteln, die zur Durchführung der
Arbeiten erforderlich sind.
Die Baustelle wird besenrein hinterlassen.
Einheit: psch

**01.0002 Hohllagen**
Vorhandene Betonflächen durch Abklopfen mit einem
Hammer auf Hohllagen untersuchen und entsprechende
Stellen markieren und aufnehmen.
Bauschutt fachgerecht entsorgen.
Einheit: psch

**01.0003 Haftzugfestigkeit**
Vorhandenen Untergrund mit geeignetem Messwerkzeug
(z.B. Freundl-Gerät) auf vorgegebene Haftzugfestigkeit
untersuchen und protokollieren.
Anzahl Messungen: '.........' St.
Einheit: psch

**01.0004 Feuchtegehalt**
Vorhandenen Betonuntergrund mit geeignetem Messwerkzeug
(z.B. CM-Gerät) auf Feuchtegehalt untersuchen und
protokollieren.
Anzahl Messungen: '.........' St.
Einheit: psch

*Hinweis*
(Siehe Triflex Towersafe Systembeschreibung, Tabelle
Untergrundvorbehandlung)

**01.0005 Fräsen**
Abtragen verunreinigter Oberflächen des Betons mit
geeigneter Fräse ca. 3-5 mm tief, um einen haft- und
tragfähigen Untergrund zu erhalten inkl. Aufnahme,
Abtransport und ordnungsgemäßer Entsorgung des
Fräsgutes.
Einheit: m²

**01.0006 Schleifen**
Vorbereitung des Untergrundes gemäß Systembeschreibung,
Tabelle Untergrundvorbehandlung durch Schleifen mit
geeigneten Schleifgeräten inkl. Reinigung, Aufnahme,
Abtransport und ordnungsgemäßer Entsorgung von
anfallendem Bauschutt.
Einheit: m²

**01.0007 Schleifen der Anschlüsse**
Vorbereitung der mineralischen Untergründe,
Wandanschlüsse sowie der Details durch Schleifen mit
geeigneten Schleifgeräten inkl. Reinigung, Aufnahme,
Abtransport und ordnungsgemäßer Entsorgung von
anfallendem Bauschutt.
Einheit: m

**01.0008 Vorbereitung Metalluntergründe**
Metalluntergründe gründlich säubern und mit Triflex
Reiniger abreiben bzw. entfetten.
Einheit: m²

**01.0009 Vorbereitung Turmflansch**
Turmflansch in der Senkrechten säubern und mind. 15 cm
mit Triflex Reiniger abreiben bzw. entfetten.
Einheit: m²

*Hinweis*
Siehe Triflex Towersafe Systembeschreibung, Tabelle
Untergrundvorbehandlung.

**01.0010 Grundierung Beton**
Grundierung des Betonuntergrundes mit Triflex Towersafe
Primer.
Anschlusshöhe: '.........' cm,
Breite: '.........' cm
Verbrauch: mind. 0,40 kg/m²
Ausführung nach den techn. Richtlinien des
Materialherstellers. Die Haftung zum Untergrund ist
immer objektbezogen zu prüfen.
Einheit: m²

**01.0011 Grundierung Metall**
Grundierung des Metalluntergrundes mit Triflex Metal
Primer.
Anschlusshöhe: '.........' cm,
Breite: '.........' cm
Verbrauch: ca. 0,15 l/m²
Ausführung nach den technischen Richtlinien des
Materialherstellers.
Einheit: m²

**01.0012 Reparaturmörtel, mineralischer Untergrund (RT>10 mm)**
Ausbesserung von Fehlstellen des vorhandenen
mineralischen Untergrundes mit Reparaturmörtel Triflex
Cryl RS 240 im Bereich von Rautiefen RT >10 mm.
Triflex Cryl RS 240, Farbton 7023, Verbrauch: mind.
2,20 kg/m² pro mm Schichtdicke
Mittlere Schichtdicke: '.........'
Ausführung nach den techn. Richtlinien des
Materialherstellers.
Einheit: m²

**01.0013 Entkopplung Turm und Fundament**
Einbau einer Entkopplung zwischen Turm und Fundament
mittels Fugendichtstoff und Triflex Steinklebeband zur
Erhöhung der freien Dehnstrecke.
Einheit: m

*Hinweis*
Herstellung von Detailabdichtungen mit Triflex
Towersafe inkl. Triflex Spezialvlies.
Das Abdichtungssystem Triflex Towersafe besitzt eine
ETA-Bewertung (ETAG Nr. 05/0205) mit CE-Kennzeichnung
in den jeweils höchsten Nutzungskategorien W3, M und S,
P1 bis P4, S1 bis S4, TL4, TH4, BROOF (t1), BROOF (t2),
BROOF (t3) sowie die Wurzelfestigkeit nach FLL-
Verfahren.

**01.0014 Wandanschluss**
Abdichten des Wandanschlusses mit Triflex Towersafe
inkl. Triflex Spezialvlies.
Verbrauch mind. 3,00 kg/m²
Triflex Spezialvlies Zuschnittbreite:
'...........' cm.
Ausführung nach den technischen Richtlinien des
Materialherstellers.
(Siehe Triflex Systemzeichnung Towersafe-7101)
Einheit: m

**01.0015 Schwer zugängliche Details**
Abdichten mit Triflex ProFibre.
Hinweis: In Bereichen der Gültigkeit der DIN 18531 /
Flachdachrichtlinie gilt Triflex ProFibre als
Sonderkonstruktion, die mit dem Bauherren zu
vereinbaren ist.
Ausführung nach den technischen Richtlinien des
Materialherstellers.
Einheit: Stk

**01.0016 Turmflansch**
Abdichten des Turmsegmentflansches mit Triflex
Towersafe inkl. Triflex Spezialvlies SK.
Verbrauch Triflex Towersafe: mind. 3,00 kg/m²
Triflex Spezialvlies SK Breite: '...........'
cm.
Ausführung nach den technischen Richtlinien des
Materialherstellers.
(Siehe Triflex Systemzeichnung Towersafe-7103)
Einheit: m

**01.0017 Flächenabdichtung**
Abdichten der Fläche mit Triflex Towersafe inkl.
Triflex Spezialvlies.
Verbrauch Triflex Towersafe: mind. 3,00 kg/m².
Triflex Spezialvlies Zuschnittbreite:
'...........' cm.
Ausführung nach den techn. Richtlinien des
Materialherstellers.
Einheit: m²

**01.0018 Oberfläche "Standard"**
Herstellung einer rutschhemmenden, mechanisch
belastbaren Fläche.
Beschichten der Fläche mit Triflex Towersafe inkl.
Absandung im Überschuss mit Quarzsand, Körnung 0,7-1,2
mm. Entfernen des Überschusses nach Aushärtung.
Versiegeln der Fläche mit Triflex Towersafe Finish.
Farbton: '..................' nach Wahl des
Auftraggebers.
Verbrauch Triflex Towersafe: mind. 1,00 kg/m².
Verbrauch Quarzsand (0,7-1,2 mm): mind. 7,00 kg/m² im
Überschuss.
Verbrauch Triflex Towersafe Finish: mind. 0,70 kg/m²
Ausführung nach den technischen Richtlinien des
Materialherstellers.
Einheit: m²

**01.0019 Variante "Oberfläche glatt"**
Herstellung einer mechanisch belastbaren Fläche.
Beschichten der Fläche mit Triflex Towersafe und
Versiegeln der Fläche mit Triflex Towersafe Finish.
Farbton: '..................' nach Wahl des
Auftraggebers.
Verbrauch Triflex Towersafe: mind. 1,00 kg/m²
Verbrauch Triflex Towersafe Finish: mind. 0,50 kg/m²
Ausführung nach den technischen Richtlinien des
Materialherstellers.
Einheit: m²

**01.0020 Stundenlohnarbeit eines Vorarbeiters**
Stundenlohnarbeit eines Vorarbeiters für nicht
aufgeführte Arbeiten, jedoch zum Nachweis und nur auf
Anordnung der Bauleitung oder Bauherrn.
Einheit: h
- Zuordnung: 331
- Zuordnung: 91

**01.0021 Stundenlohnarbeit eines Facharbeiters**
Stundenlohnarbeit eines Facharbeiters für nicht
aufgeführte Arbeiten, jedoch zum Nachweis und nur auf
Anordnung der Bauleitung oder Bauherrn.
Einheit: h
- Zuordnung: 331
- Zuordnung: 91

**01.0022 Stundenlohnarbeit eines Helfers**
Stundenlohnarbeit eines Helfers für nicht aufgeführte
Arbeiten, jedoch zum Nachweis und nur auf Anordnung der
Bauleitung oder Bauherrn.
Einheit: h
- Zuordnung: 331
- Zuordnung: 91

**01.0023 Materialverbrauch auf Nachweis**
Materialverbrauch für unvorhersehbare, aber für die
Durchführung der Leistung notwendigen zusätzlichen
Arbeiten, die nicht im Leistungsverzeichnis erfasst
sind.
Die Abrechnung erfolgt nach Aufwand auf Einzelnachweis.
Einheit: kg
- Zuordnung: 331
- Zuordnung: 18

**01.0024 Entsorgung**
Entsorgung aller Abfälle und Sondermüllstoffe
entsprechend den derzeit gültigen Gesetzen und
Durchführungsverordnungen.
Einheit: psch
